# Sportpark Krefeld, Neubau Zuschauertribüne
Angebotsaufforderung (GAEB DA XML 3.3, DA83)
Projekt: Ö001
Währung: EUR
Erstellt mit: GXML Toolbox V3.3 R20220330, ORCA AVA 26.0.6 26.00.06, 26.01.2026

## 1. Allgemeines zur Bauaufgabe
1.  Allgemeines zur Bauaufgabe

1.1  Objektdaten

Anschrift:
Crefelder Ruder-Club 1883 e.V.
im Erholungs- und Sportpark Krefeld (Elfrather See)
Bruchweg 26-28
47829 Krefeld

1.2  Geplante Baumaßnahme

Im Erholungs- und Sportpark Krefeld am Elfrather See im Bereich des dort ansässigen Ruderclubs (CRC) soll eine ortsfeste Zuschauertribüne in dem zwischen Bootshaus und Uferweg gelegenen Böschungskörper errichtet werden.

Die Tribünenanlage wird aus Betonfertigteilen errichtet und besteht aus sieben Sitzstufenreihen, die sich an den seitlichen Enden nach unten hin in abgetreppter Form erweitern. Das anstehende Gelände wird durch Winkelstützwände gehalten. In die Tribünenanlage integriert sind drei Treppenanlagen mit jeweils 15 Steigungen und einer nutzbaren Breite von 2,00 m. Seitliche Geländer sind nicht vorgesehen.

Eine Überdachung der Tribünenanlage ist nicht geplant und auch keine Beleuchtung, da die Sportereignisse nur bei Tageslicht stattfinden.

Die Tribünenanlage hat insgesamt 994 Sitzplätze und wird zu etwa 20 % mit Sitzelementen aus Hochdrucklaminatplatten (HPL), ohne Rückenlehne, auf einer Unterkonstruktion aus rostfreiem Stahl, belegt.

Die hier ausgeschriebenen Tischlerarbeiten beinhalten die Fertigung, Anlieferung und Montage dieser Sitzauflagen.

1.3  Fragen zur Leistungsbeschreibung und Projektleitung

Das Vergabeverfahren wird durch den Auftraggeber - Vergabestelle Kommunalbetrieb Krefeld - durchgeführt. Die gesamte Bieterkommunikation, also auch Fragen zur Leistungsbeschreibung, erfolgt ausschließlich über den Auftraggeber.

Planung und Bauleitung:
Weigelt Ingenieurgesellschaft mbH
Beratende Ingenieure

Projektleitung Bauherr:
durch
Kommunalbetrieb Krefeld (KBK)
Herr Evangelos Alexiou

## 2. Allgemeine Vorbemerkungen
2.  Allgemeine Vorbemerkungen

2.1  Vertragsgrundlage

Vertragsgrundlage bildet:
-  die Vergabe- und Vertragsordnung für Bauleistungen (VOB), Teil B und C, in der
  jeweils neuesten Fassung,
-  die nachstehenden Allgemeinen und Technischen Vorbemerkungen und das
  Leistungsverzeichnis,
-  die den einzelnen Leistungsabschnitten/Gewerken vorangestellten Ausführungshinweise,
  Anmerkungen etc. gelten als zusätzliche technische Vorschriften im Sinne der VOB.

2.2  Inhalt der Leistungsbeschreibung

Die vorliegende Leistungsbeschreibung mit Leistungsverzeichnis umfasst sämtliche Aufwendungen für Güter, Leistungen und Abgaben, die für die Ausführung der beschriebenen Gewerke bis zu ihrer kompletten Fertigstellung erforderlich sind. Diese Aufwendungen sind durch die Vertragsunterlagen beschrieben.

Für die zu erbringenden Aufwendungen für Güter, Leistungen und Abgaben übernimmt der Bieter/AN die Verpflichtung der Vollständigkeit. Das bedeutet, dass Aufwendungen, die sich bei der Ausführung zwangsläufig ergeben, einkalkuliert und Bestandteil des Angebotes / Vertrages sind, auch wenn sie nicht ausdrücklich in den Verdingungsunterlagen erwähnt sind. Hierzu gehören auch alle resultierenden Einflüsse, die sich aus den örtlichen Gegebenheiten des Baubereiches ergeben.

Die Bieter / AN garantiert die Richtigkeit und Vollständigkeit seines Angebotes über die Komplettfertigstellung der hier beschriebenen Konstruktionen.

Etwaige Unklarheiten in der Lesitungsbeschreibung sind vor Abgabe des Angebotes mit der ausschreibenden Stelle zu klären.

2.3  Baustellenzufahrt, Materiallagerungen

Die Materialanlieferung und Baustellenandienung erfolgt über öffentliche Straßen und Wege bis an das städtische Grundstück. Die Baustelle wird über den Bruchweg und die dort befindliche Feuerwehrzufahrt direkt angefahren. Das Abstellen und Parken von privaten PKW und Baustellenfahrzeugen auf der Platzfläche südlich des Bootshauses ist außerhalb der hierfür definierten und zur Baustellennutzung freigegebenen Fläche nicht gestattet.

Da die Zufahrt im Aufenthaltsbereich der Sportler liegt, sollen Fahrten auf dem Vereinsgelände, insbesondere von Schwerlastverkehr, außerhalb der Trainingszeiten erfolgen. Alle Fahrzeugbewegungen außerhalb der Baustelleneinrichtung müssen mit größter Vorsicht und jeweils mit einer Fahrzeugbegleitperson erfolgen und sind rechtzeitig mit der Bauleitung zu kordinieren.

Das Lagern oder Abstellen von Material oder Hilfsmitteln wie auch Baustellenfahrzeugen ist außerhalb der definierten und eingezäunten Baustelleneinrichtungsfläche nicht gestattet. Innerhalb des Gebäudebestandes können keine Räume für Zwecke des AN zur Verfügung gestellt werden.

Falls Material auf der Baustelle gelagert wird, geschieht dies auf eigenes Risiko des AN. Eine Haftung des Auftraggebers bei Beschädigungen, Diebstahl etc. ist ausgeschlossen.

Die Sicherheitszonen wie Feuerwehrzufahrten, Aufstellflächen und Rettungswege etc. sind ständig freizuhalten.

2.4  Baustrom und Bauwasser

Alle Anschlüsse für Wasser, Energie und Abwasser werden aus dem Bestandsgebäude entnommen. Die Heranführung der Medien an die Verbrauchsstellen ist Sache des AN.
Verbrauchskosten werden nicht erhoben.

2.5  Arbeiten unter Berücksichtigung des Nutzerbetriebes

Die Sportanlage wird während der Bauzeit weiterhin genutzt. Der Traingingsbetrieb
darf durch die Arbeiten nicht eingeschränkt werden. Besonders lärmintensive Arbeiten (wie z.B. Bohren, Hämmern, Sägen, Abbrucharbeiten allgemein, mit Brennern schweißen, usw.) sind rechtzeitig mit der Bauleitung abzustimmen.

Die hieraus sich ergebenden Umstände und Erschwernisse hat der Bieter in seine Einheitspreise einzurechnen. Nachforderungen aus Behinderungen durch diesen Umstand bleiben ausgeschlossen.

2.6  Schuttcontainer

Schuttcontainer werden nicht gestellt. Die Kosten für die Entsorgung von Bauschutt, Baustellenabfällen, Verpackungsmaterialien sind in die Einheitspreise einzukalkulieren.

2.7  Informationsempfehlung

Dem Bieter wird vor Angebotsabgabe eine Ortsbesichtigung angeraten, um sich über den Leistungsumfang, die örtlichen Verhältnisse im Baustellenbereich, den möglichen Geräteeinsatz sowie über die Transportmöglichkeiten zu informieren. Spätere Nachforderungen, die auf Unkenntnis zurückzuführen sind, werden nicht anerkannt.

Für Besichtigungen der Örtlichkeit ist im Vorfeld ein Termin mit der Bauleitung zu vereinbaren.

2.8  Ausführungstermine

Die Baumaßnahme beginnt nach gegenwertiger Terminplanung des AG im Januar 2026 und muss bis Ende Juni zum Abschluss gebracht werden. Der Einbau der hier ausgeschriebenen Sitzauflagen ist im Zeitraum 25.05. bis 05.06. 2026 voregesehen (siehe Anlage 04).

2.9  Anlagen

Anlage 01 Luftbild
1 Seite DIN A4

Anlage 02 Bestandsfotos
2 Seiten DIN A4

Anlage 03 Genehmigungsplanung
2 Seiten DIN A3

Anlage 04 Terminplan
1 Seite DIN A4

Die Anlagen dienen dem Bieter zur Kalkulation und sind keine Ausführungsunterlagen!

## 3. Technische Vorbemerkungen
3.  Technische Vorbemerkungen (ZTV)

3.1  Ausführungsvorschriften

Neben den technischen Ausführungsbestimmungen der VOB, Teil C, sind alle infrage kommenden DIN-Vorschriften in ihrer jeweils aktuellen Fassung sowie die Verarbeitungsvorschriften der Materialhersteller für die Durchführung der Arbeiten sorgfältig zu beachten.

3.2  Baustellenordnung

Auf die Einhaltung des baulichen Brandschutzes während der Baumaßnahme wird besonders hingewiesen.
Der für die Baumaßnahme verantwortliche Bauleiter/Polier des AN hat den Brandschutz für seine baulichen Belange auf der Baustelle sicherzustellen.

Zum Brandschutz während der Bauzeit gehören im einzelnen folgende Maßnahmen, die der AN zu befolgen hat und die nicht gesondert vergütet werden:

-  Brennbare Baustoffe und sonstige brennbare Gegenstände dürfen nur örtlich und
  mengenmäßig begrenzt gelagert werden. Dies gilt auch für brennbare Flüssigkeiten und
  brennbare Gase.
-  Brennbare Abfallstoffe sind täglich aus dem Baustellenbereich zu entfernen.

-  Bei feuergefährlichen Arbeiten, z.B. Schweißen, Schneiden und artverwandte
  Arbeitsverfahren sowie beim Umgang mit offenem Feuer in Verbindung mit brennbaren
  Stoffen sind Brandschutzposten einzuteilen und geeignete Feuerlöschgeräte bereit zu
  stellen. Nach Beendigung der feuergefährlichen Arbeiten sind Nachkontrollen
  durchzuführen.

-  Für die Verwendung von Schweißbrennern und Trennscheiben ist eine  Schweißerlaubnis durch den Auftraggeber einzuholen.
  Ein Funkenflug ist zu unterbinden, nahe Bauteile sind zu schützen.

-  Schweißgeräte und Gasflachen dürfen nach Abschluss der Tagesarbeiten nur in  Abstimmung mit der Bauleitung im Außenbereich gelagert werden.

-  Während der Arbeiten ist ein striktes Rauchverbot auf der Baustelle einzuhalten.

3.3  Materialförderung, Montagehilfen

Die Baustelle kann direkt angedient werden (siehe auch Pkt. 2.3 der voranstehenden "Allgemeinen Vorbemerkungen"). Die südlich des Bootshauses gelegene Grundstückszufahrt ist befestigt und für die Befahrung mit Feuerwehrfahrzeugen bemessen.

Die gesamte Materialförderung, sowohl die Anlieferung als auch der Weitertransport bis zur Verwendungsstelle, ist Sache des Auftragnehmers und in die Positionen einzurechnen. das schließt auch den Einsatz von Hilfsmitteln für den Materialtransport wie Hebezeuge oder dergl. mit ein.

3.4  Geräte und Maschinen

Lieferung, Installation und Vorhaltung der erforderlichen Geräte und Maschinen,
einschl. der Betriebskosten und späteren Demontage und Abtransport zur Durchführung der vertraglich übernommenen Leistungen sind in die entsprechenden Positionen einzukalkulieren und werden darüber hinaus nicht gesondert vergütet.

3.5  Schutz bestehender Bauteile

Auf den Schutz bestehender und zu erhaltender Bauteile und Einrichtungen wird besonders hingewiesen. Die Beseitigung evtl. entstandener Beschädigungen geht zu Lasten des Verursachers.

3.6  Werkplanung

Auf der Grundlage der bauseitigen Planungsvorgaben hat der AN rechtzeitig vor Fertigungsbeginn Ausführungspläne für die nachstehend beschriebenen Sitzauflagen anzufertigen und der Bauleitung zur Genehmigung und Freigabe vorzulegen.

Die Pläne sind mit den exakten Maßen (Breite x Länge x Höhe), Angaben über die Unterkonstruktionen, sowie Angaben zu den Materialien und Verbindungs-/ Befestigungsmitteln und dem Montageablauf zu versehen.

Die Werkstatt-/ Ausführungsplanung ist dem AG/ der Bauleitung spätestens 3 Wochen nach Auftragserteilung in 2-facher Ausfertigung vorzulegen.

## 02 Tischlerarbeiten, Sitzauflagen für den Außenraum

### Titel 01 Sitzauflagen für den Außenbereich

*Hinweis: Leitbeschreibung (LB) Sitzauflagen*
Für die nachstehend beschriebenen Sitzauflagen
ohne Rückenlehne gilt die folgende Leitbeschreibung (LB):

Sitzauflagen bestehend aus Hochdrucklaminat-Platten (HPL)
mit braunem Kern nach EN 438-6,
Typ EDF für die Außenanwendung,
mit Witterungsschutz aus doppelt gehärteten Acryl-Polyurethan-Harzen,
nicht entflammbar (A2-s1, d0 nach EN 13501-1)
Materialstärke 8 mm,
Farbton der Oberflächenbeschichtung
nach erweiterter RAL-Karte:
RGB-Ton 250 50 40, Primal Blue,
Leitprodukt:
Fundermax, Max Compact Exterior Brauner Kern F,
Qualität 0717 Atlantik NT.

Angebotenes Fabrikat/ Plattentyp:

'.........'
(vom Bieter einzutragen)

Unterkonstruktion bestehend aus:
Seitenteile und Formrohre aus rostfreiem Stahl,
Werkstoffnummer 1.4301 - X5CrNi18-10
(Chrom-Nickel-Edelstahl),
Materialstärke der Seitenteile 3 mm,
Dimension der Formrohre ca. 30x20x1,5 mm,
Verbindung der Seitenteile mit den Rohren mittels Linsenkopfschrauben,
Verschraubung mit dem Untergrund aus Beton-Fertigteilen
mit Gestellschrauben mit Sechskantkopf und Dübeln.
Verbindung der Rohre mit den Laminatplatten geklebt,
mit einem hochfesten MS Polymer Montagekleber.

Abmessungen der entlang der Vorderkante unter 90° Grad abgekanteten Sitzauflagen
-  Länge: ca. 1820 mm
-  Breite: ca.  325 mm
-  Höhe der vorderen Abkantung: 100 mm,
  Biegeradius der Abkantung R = ca. 30 mm.

**01.1 Sitzauflagen ohne Rückenlehne, Länge 182 cm**
Sitzauflagen aus Hochdrucklaminat-Platten
mit einer Stahlunterkonstruktion
gemäß o.g. Leitbeschreibung,
Länge: ca. 182 cm,
fertigen, liefern und montieren.

Einbauort:
Ortsfeste Zuschauertribüne aus Betonfertigteilen,
Verteilung der Sitzauflagen für jeweils 4 Sitzplätze
nach örtlicher Festlegung durch die Bauleitung des AG.
Menge: 50,000 St

### Titel 02 Stundenlohnarbeiten

*Hinweis: Arbeiten zum besonderen Nachweis:*
Stundenlohnarbeiten für unvorhergesehene Arbeiten
oder durch den AG herbeigeführte Stillstandszeiten,
nur auf Anweisung der Bauleitung.

Angeboten wird für die jeweilige Arbeitskraft
ein Verrechnungssatz, der sämtliche Aufwendungen
enthält, insbesondere den tatsächlichen Lohn mit
allen Zuschlägen sowie Lohn- bzw. Gehaltsnebenkosten. Zuschläge für Nacht-, Sonntags- und Feiertagsarbeit sind jedoch nicht eingerechnet!
Der Verrechnungssatz gilt unabhängig von der
Anzahl der abgerechneten Stunden.
Kostenanteile für Polier oder Aufsichtspersonal
sind einzurechnen und werden nicht gesondert vergütet.

Für die Lohnarbeiten benötigte Materialien sind auf
den täglich zu bescheinigenden Stundenzetteln aufzuführen, die angebotenen Verrechnungssätze für Materialien sind auf der Basis des Hauptangebotes einzusetzen; nicht aufgeführte Materialien sind mit den
Listenpreisen zu verrechnen.

**02.1 für Facharbeiter**
Menge: 5,000 h

**02.2 für Helfer**
Menge: 5,000 h
